# Kreisverwaltung Mainz-Bingen
Angebotsaufforderung (GAEB 90, DA83)
DV-Nummer: 0334
Währung: EUR

## Gymnasium Nackenheim
Datum: 06.10.26

*Hinweis*
Objekt: Gymnasium Nackenheim

Bauleistung:  Elektroarbeiten

Bieter:  .................................
  (Firmenstempel)

TECHNISCHE VORBEMERKUNGEN ELEKTRO

MASSGEBENDE TECHNISCHE VORSCHRIFTEN

(NEUESTE AUSGABE)

-DIN 18 382 Elektroarbeiten in Gebäuden
-VDE-Bestimmungen
-Normen für die Wartung von Gebäuden
-UVV
-VOB 2021
-Sondervorschriften der Feuer- und
 Sachversicherer (VdS)
-Brandschutztechnische Vorschriften
 der Berufsfeuerwehr
-DIN-Normen in der neuesten Fassung

Baubeschreibung:

In dieser Baumaßnahme  werden vorhandene Leuchten
gegen neue LED-Leuchten ausgetauscht.

Die Arbeiten werden teils außerhalb der Schulferien und
teils innerhalb der Schulferien ausgeführt.
Der Arbeitsbeginn ist am 01.02.2027 und müssen
am 31.05.2027 abgeschlossen sein.

Vereinbarte Bauzeiten außerhalb der Ferien.
Hier darf täglich von 07.00 Uhr - 17.oo Uhr gearbeitet
werden. Lärmintensive Arbeiten dürfen täglich jedoch
erst ab 13.00 Uhr ausgeführt werden.
Für die Arbeiten außerhalb der Schulfereien werden
dem AN ein Raum pro Tag für den Leuchtenwechsel
zur Verfügung gestellt.

Vereinbarte Bauzeiten innerhalb der Ferien.
Hier darf täglich von 07.00 Uhr - 17.oo Uhr gearbeitet
werden.

Ferienzeiten 2027:
Ostern  22.03.2027 - 02.04.2027

Die Installationen erfolgen hauptsächlich in
Zwischendecken und in Kanälen.
Es müssen Deckenplatten von Decken mit sichtbaren
Tragschienen demontiert und seitlich gelagert werden.
Für den Kabelzug ist zu kalkulieren, dass alle Kabel
und Leitungen in Zwischendecken von Deckenfeld zu
Deckenfeld eingezogen werden müssen. Deckentraversen
werden nicht demontiert. Die Verlegung erfolgt
hauptsächlich mit Sammelhalter in bauseits vorhandene
Zwischendecken.
Auch die Sammelhalter sind bei vorhandener
Zwischendecke zu bohren und zu montieren.

Die Installation in Steigetrassen erfolgt mit
Ankerschienen und Befestigungsschellen.

Die Demontage und Montage der Deckenplatten
sind mit Handschuhen auszuführen. Verschmutzungen
und Beschädigungen gehen zu Lasten des AN.

Es sind für die Bohrarbeiten nur Bohrmaschinen
mit Feinstaubfilter zugelassen. Ein zweiter Monteur
muss mit einem Staubsauger mit Feinstaubfilter
die Staubbelastung auf ein minimum reduzieren.
D.h., in die Einheitspreise für die Bohrarbeiten
sind Maschinen mit Feinstaubfilter sowie ein zweiter
Monteur für die Staubreduzierung einzukalkulieren.

Bei der Abgabe des Angebotes ist ein Nachweis der
Leistungsfähigkeit vorzulegen. Der Auftragnehmer
hat vor der Auftragsvergabe eindeutig vorzugeben,
wie der Auftrag fristgerecht ausgeführt wird.
Der Auftraggeber erteilt den Auftrag nur in
Verbindung mit einer Vertragsstrafe für nichteinhalten
der Ausführungsfristen.

Die LV-Mengen sind keine Bestellmengen. Sämtliche
Bestellungen sind vorher mit der Bauleitung
abzustimmen. Für eigenmächtiges Handeln
trägt der Auftragnehmer das Risiko bzw. die
Rücknahmekosten.

Bei Abschlagszahlungen werden von der geprüften
Rechnungssumme 5 % als Sicherheitsleistung
einbehalten.

Alle Einheitspreise sind Festpreise bis zum Ende
der Bauzeit zzgl. 3 Monate. (Ende August 2027).
Für Lohn- und Materialerhöhungen in der v.g.
Ausführungzeit erfolgt keine weitere Vergütung.

Vor Beginn der Arbeiten ist die Installation
mit der Bauleitung abzustimmen.

Sämtliche Einheitspreise sind für Arbeiten
während der normalen Arbeitszeit zu kalkulieren.
Die besonderen Bohrzeiten sind in die Einheitspreise
einzurechnen.

Vor Auftragserteilung ist eine Urkalkulation in
einem verschlossenem Umschlag dem AG zu
übergeben.

Bei Abweichungen in der Ausschreibung zwischen
Kurz- und Langtext, gilt verbindlich immer der
Langtext.

### Titel 01 Erneuerung Leuchten Altbau

#### Bereich 01.01 Demontage

**01.01.1 Demontage und Entsorgung einer**
Demontage und Entsorgung einer
bauseits vorhandenen Anbaudownlight
mit einer opalen Abdeckung,
bestückt mit zwei Kompaktleuchtstoffmittel 1x26 W,
einem KVG,
einem Kondesatoren sowie einem Starter.
Die Anbauleuchte ist mit drei Befestigungen
am Deckensystem befestigt.
Die Demontage einschl. der Entsorgungskosten.
Menge: 10,000 Stk

**01.01.2 Demontage und Entsorgung einer**
Demontage und Entsorgung einer
bauseits vorhandenen Anbaudownlight
mit einer opalen Abdeckung,
bestückt mit zwei Kompaktleuchtstoffmittel 2x26 W,
einem KVG,
einem Kondesatoren sowie einem Starter.
Die Anbauleuchte ist mit drei Befestigungen
am Deckensystem befestigt.
Die Demontage einschl. der Entsorgungskosten.
Menge: 10,000 Stk

**01.01.3 Demontage und Entsorgung einer**
Demontage und Entsorgung einer
bauseits vorhandenen Einbaurasterleuchte
mit einem Spiegelraster,
bestückt mit zwei T8-Leuchtmittel 1x58 W,
einem KVG,
einem Kondesatoren sowie einem Starter.
Die Leuchte ist in einer Decke mit einer sichtbaren
Tragschiene eingebaut.
Die Demontage der Leuchte einschl. der
Entsorgungskosten.
Menge: 300,000 Stk

**01.01.4 Demontage und Entsorgung einer**
Demontage und Entsorgung einer
bauseits vorhandenen Anbaurasterleuchte
mit einem Spiegelraster, als
Pendelleuchte,
bestückt mit zwei T8-Leuchtmittel 1x58 W,
einem KVG,
einem Kondesatoren sowie einem Starter.
Die Leuchte ist an der Decke mit zwei
Pendel, ca. 1m lang, befestigt.
Die Demontage der Leuchte einschl. der Pendel und
Entsorgungskosten.
Menge: 150,000 Stk

**01.01.5 Demontage und Entsorgung einer**
Demontage und Entsorgung einer
bauseits vorhandenen
2 StückAnbaurasterleuchte
mit einem Spiegelraster,
als Pendelleuchte,
bestückt mit ein T8-Leuchtmittel 1x58 W,
einem KVG,
einem Kondesatoren sowie einem Starter.
Die Leuchte ist an der Decke mit zwei
Pendel, ca. 1m lang, befestigt.
Die Demontage der Leuchte einschl. der Pendel und
Entsorgungskosten.
Menge: 100,000 Stk

**01.01.6 Demontage und Entsorgung einer**
Demontage und Entsorgung einer
bauseits vorhandenen
4 StückAnbaurasterleuchte
mit einem Spiegelraster,
als Pendelleuchte,
bestückt mit ein T8-Leuchtmittel 1x58 W,
einem KVG,
einem Kondesatoren sowie einem Starter.
Die Leuchte ist an der Decke mit zwei
Pendel, ca. 1m lang, befestigt.
Die Demontage der Leuchte einschl. der Pendel und
Entsorgungskosten.
Menge: 20,000 Stk

**01.01.7 Demontage und Entsorgung einer**
Demontage und Entsorgung einer
bauseits vorhandenen
6 StückAnbaurasterleuchte
mit einem Spiegelraster,
als Pendelleuchte,
bestückt mit ein T8-Leuchtmittel 1x58 W,
einem KVG,
einem Kondesatoren sowie einem Starter.
Die Leuchte ist an der Decke mit zwei
Pendel, ca. 1m lang, befestigt.
Die Demontage der Leuchte einschl. der Pendel und
Entsorgungskosten.
Menge: 10,000 Stk

**01.01.8 Demontage und Entsorgung einer**
Demontage und Entsorgung einer
bauseits vorhandenen Anbaurasterleuchte
mit einem Spiegelraster,
bestückt mit zwei T8-Leuchtmittel 1x58 W,
einem KVG,
einem Kondesatoren sowie einem Starter.
Die Leuchte ist an der Decke mit einer
Tragschiene befestigt.
Die Demontage der Leuchte einschl. der
Tragschiene und  Entsorgungskosten.
Menge: 10,000 Stk

**01.01.9 Demontage und Entsorgung einer**
Demontage und Entsorgung einer
bauseits vorhandenen Anbaufeuchtraumleuchte
mit einer Prismenabdeckung IP 65,
bestückt mit  T8-Leuchtmittel 1x58 W,
einem KVG, am Seilpendel,
einem Kondesatoren sowie einem Starter.
Die Anbauleuchte ist mit drei Befestigungen
am Deckensystem befestigt.
Die Demontage einschl. der Entsorgungskosten.
Menge: 10,000 Stk

**01.01.10 Demontage und Entsorgung einer**
Demontage und Entsorgung einer
bauseits vorhandenen Anbaufeuchtraumleuchte
mit einer Prismenabdeckung IP 65,
bestückt mit  T8-Leuchtmittel 2x58 W,
zwei KVG, am Seilpendel
einem Kondesatoren sowie einem Starter.
Die Anbauleuchte ist mit drei Befestigungen
am Deckensystem befestigt.
Die Demontage einschl. der Entsorgungskosten.
Menge: 5,000 Stk

**01.01.11 Demontage und Entsorgung einer**
Demontage und Entsorgung einer
bauseits vorhandenen Einbaurasterleuchte
mit einem Spiegelraster,
bestückt mit zwei T8-Leuchtmittel 4x18 W,
zwei KVG,
einem Kondesatoren sowie einem Starter.
Die Einbauleuchte ist in einem sichtbaren
Tragschienensystem befestigt..
Die Demontage einschl. der Entsorgungskosten.
Menge: 40,000 Stk

**01.01.12 Demontage und Entsorgung einer**
Demontage und Entsorgung einer
Tragschiene aus Metall,
Länge bis 7,0 m,
4 St. Seilpendel,
abklemmen der Zuleitung.
Menge: 10,000 Stk

**01.01.13 Demontage und Entsorgung einer**
Demontage und Entsorgung einer
bauseits vorhandenen Anbaufeuchtraumleuchte
mit einer Prismenabdeckung IP 65,
bestückt mit  T8-Leuchtmittel 2x58 W,
einem KVG,
einem Kondesatoren sowie einem Starter.
Die Anbauleuchte ist mit drei Befestigungen
am Deckensystem befestigt.
Die Demontage einschl. der Unterkonstruktion
und Entsorgungskosten.
Menge: 5,000 Stk

**01.01.14 Demontage und Entsorgung einer**
Demontage und Entsorgung einer
bauseits vorhandenen Anbaufeuchtraumleuchte
mit einer Opalabdeckung IP 65,
bestückt mit  T8-Leuchtmittel 4x18 W,
einem KVG,
einem Kondensatoren sowie einem Starter.
Die Anbauleuchte ist mit vier Befestigungen
am Deckensystem befestigt.
Die Demontage einschl. der Unterkonstruktion
und Entsorgungskosten.
Menge: 5,000 Stk

**01.01.15 Demontage und Entsorgung einer**
Demontage und Entsorgung einer
bauseits vorhandenen Anbaulichtleiste,
bestückt mit zwei T8-Leuchtmittel 1x36 W,
zwei KVG,
einem Kondesatoren sowie einem Starter.
Die Einbauleuchte ist in einem sichtbaren
Tragschienensystem befestigt..
Die Demontage einschl. der Entsorgungskosten.
Menge: 10,000 Stk

**01.01.16 Demontage und Entsorgung einer**
Demontage und Entsorgung einer
bauseits vorhandenen Anbauwandleuchte
mit einer Prismenabdeckung IP 20,
bestückt mit  T8-Leuchtmittel 1x36 W,
einem KVG,
einem Kondesatoren sowie einem Starter.
Die Anbauleuchte ist mit vier Befestigungen
am Deckensystem befestigt.
Die Demontage einschl. der Entsorgungskosten.
Menge: 10,000 Stk

**01.01.17 Demontage und Entsorgung einer**
Demontage und Entsorgung einer
bauseits vorhandenen Anbauwandleuchte
mit einer Prismenabdeckung IP 20,
bestückt mit  T8-Leuchtmittel 2x36 W,
einem KVG,
einem Kondesatoren sowie einem Starter.
Die Anbauleuchte ist mit vier Befestigungen
am Deckensystem befestigt.
Die Demontage einschl. der Entsorgungskosten.
Menge: 20,000 Stk

**01.01.18 Demontage und Entsorgung einer**
Demontage und Entsorgung einer
bauseits vorhandenen Einbaudownlight
mit einer opalen Abdeckung,
bestückt mit zwei Kompaktleuchtstoffmittel 2x26 W,
einem KVG,
einem Kondesatoren sowie einem Starter.
Die Anbauleuchte ist mit drei Befestigungen
am Deckensystem befestigt.
Die Demontage einschl. der Entsorgungskosten.
Menge: 45,000 Stk

**01.01.19 Demontage und Entsorgung einer**
Demontage und Entsorgung einer
bauseits vorhandenen Anbaurasterleuchte
mit einem Spiegelraster,
bestückt mit vier T8-Leuchtmittel 4x18 W,
zwei KVG,
einem Kondesatoren sowie einem Starter.
Die Anbauleuchte ist mit vier Befestigungen
am Deckensystem befestigt.
Die Demontage einschl. der Unterkonstruktion
und Entsorgungskosten.
Menge: 10,000 Stk

**01.01.20 Dem. Installationsgeräte**
Demontage vorh. u.P. Installationsgeräte
bestehend aus Aus-, Wechsel-, Kreuzschalter,
Taster sowie Schukosteckdosen.
Einschl. dem Freischalten der Leitungen,
sowie das Abklemmen der Leitungen in einem
vorhandenen Verteiler.
Die demontierten Geräte sind fachgerecht
zu entsorgen. Ein Nachweis ist
der Bauleitung vorzulegen.
Menge: 100,000 St

**01.01.21 Demontage Ankersch.**
Demontage einer bauseits vorh. Ankerschiene,
die Ankerschiene ist in Teillängen montiert.
Die Ankerschiene ist fachgerecht einschl.
Befestigungsmaterial zu entsorgen.
Ein Nachweis ist der Bauleitung vorzulegen.
Menge: 5,000 m

**01.01.22 Dem. PVC-Kanal**
Demontage eines bauseitigen Leitungsführungskanals,
aus PVC bis einer Größe von 60/110 mm.
Der PVC-Kanal ist fachgerecht zu entsorgen.
Ein Nachweis über die fachgerechte Entsorgung
ist der Bauleitung vorzulegen.
Menge: 10,000 m

**01.01.23 Dem. Kabel.**
Demontage vorhandener Kabel und
Leitungen bis 5x2,5 mm2, Aufputz
mit Bügelschellen befestigt.
Einschl. der fachgerechten Entsorgung.
Ein Nachweis ist der Bauleitung vorzulegen.
Menge: 2500,000 m

**01.01.24 Decken**
Öffnen und Schließen einer bauseits vorhandenen
OWA-Decke mit einer sichtbaren Tragschiene,
die Platten sind für die Dauer der Arbeiten zu
demontieren, in einem Raum nach Angabe der Bauleitung
zwischenzulagern und nach fertiger Arbeit wieder zu
montieren.
Die Plattengröße beträgt 62,5 cm x 62,5 cm,
diese Arbeiten sind mit Handschuhen gegen Verschmutzung
auszuführen.
Menge: 50,000 m2

**01.01.25 Decken**
Öffnen und Schließen einer bauseits vorhandenen
OWA-Decke mit einer verdeckten Tragschiene,
die Platten sind für die Dauer der Arbeiten zu
demontieren, in einem Raum nach Angabe der Bauleitung
zwischenzulagern und nach fertiger Arbeit wieder zu
montieren.
Die Plattengröße beträgt 1250 cm x 300 cm,
diese Arbeiten sind mit Handschuhen gegen Verschmutzung
auszuführen.
Menge: 50,000 m2

#### Bereich 01.02 Beleuchtung

**01.02.1 Einbauleuchte**
Einbauleuchte 34 W,
Bildschirmarbeitsplatzleuchte,
Lichtfarbe 4000K,
für sichtbare Tragschienen,
Raster 120 x 30 cm,
Abdeckwanne aus Kunststoff,
prismen,
für LED-Leuchtmittel,
4100 Lumen,
funkentstört, mit F-Zeichen,
Dimmbar mit DALI,
Ra 80,
50000 h, L80,
mind. 100 Lumen/ Watt
elektronisches Vorschaltgerät,
als Einzelleuchte mit VDE-Zeichen,
Schutzklasse I, Schutzart IP 40,
liefern, montieren und betriebsfertig anschließen.

Angebotenes Fabrikat:

.......................................................
Menge: 300,000 St

**01.02.2 Aufbaurahmen für die v.g. Leuchten,**
Aufbaurahmen für die v.g. Leuchten,
liefern und montieren.
Menge: 300,000 Stk

**01.02.3 Einbauleuchte**
Einbauleuchte 34 W,
Bildschirmarbeitsplatzleuchte,
Lichtfarbe 4000K,
für sichtbare Tragschienen,
Raster 62,5 x 62,5 cm,
Abdeckwanne aus Kunststoff,
prismen,
für LED-Leuchtmittel,
4100 Lumen,
funkentstört, mit F-Zeichen,
Dimmbar mit DALI,
Ra 80,
50000 h, L80,
mind. 100 Lumen/ Watt
elektronisches Vorschaltgerät,
als Einzelleuchte mit VDE-Zeichen,
Schutzklasse I, Schutzart IP 40,
liefern, montieren und betriebsfertig anschließen.

Angebotenes Fabrikat:

.......................................................
Menge: 70,000 St

**01.02.4 Aufbaurahmen für die v.g. Leuchten,**
Aufbaurahmen für die v.g. Leuchten,
liefern und montieren.
Menge: 60,000 Stk

**01.02.5 Leistung wie zuletzt in vollem Wortlaut beschrieben, jedoch Schutzklasse IP 54.**
Menge: 5,000 St

**01.02.6 Einbauleuchte**
Einbauleuchte 34 W,
Bildschrimarbeitsplatzleuchte,
Lichtfarbe 4000K,
für verdeckte Tragschienen,
Raster 62,5 x 62,5 cm,
Abdeckwanne aus Kunststoff,
prismen,
für LED-Leuchtmittel,
4100 Lumen,
funkentstört, mit F-Zeichen,
Dimmbar mit DALI,
Ra 80,
50000 h, L80,
mind. 100 Lumen/ Watt,
elektronisches Vorschaltgerät,
als Einzelleuchte mit VDE-Zeichen,
Schutzklasse I, Schutzart IP 40,
einschl. dem Einbauzubehör bestehend aus:
4 Schnappverschlüssen für den
Leuchteneinbau von unten,
liefern, montieren und betriebsfertig anschließen.

Angebotenes Fabrikat:

.......................................................
Menge: 30,000 St

**01.02.7 Anbauleuchte**
Anbauleuchte 34 W,
Bildschrimarbeitsplatzleuchte,
Lichtfarbe 4000K,
mit Tragschienen am Pendel abgehängt,
Raster 120 x 30 cm,
Abdeckwanne aus Kunststoff,
prismen,
für LED-Leuchtmittel,
4100 Lumen,
funkentstört, mit F-Zeichen,
Dimmbar mit DALI,
Ra 80,
50000 h, L80,
mind. 100 Lumen/ Watt,
elektronisches Vorschaltgerät,
als Einzelleuchte mit VDE-Zeichen,
Schutzklasse I, Schutzart IP 40,
einschl. dem Anbauzubehör bestehend aus:
1,20m Tragschiene, 2 Pendel bis 1,0 m
Leuchtenanbau von unten,
liefern, montieren und betriebsfertig anschließen.

Angebotenes Fabrikat:

.......................................................
Menge: 100,000 St

**01.02.8 Leuchtensystem bestehend aus:**
Leuchtensystem bestehend aus:

4 St. Anbauleuchten wie gemäß Position 1.2.6
1 St. Tragschienen, Länge 6 m, zur Aufnahme der
  Leuchten
4 St. Seilpendel bis 1,0 m Länge,
  inkl. Schrauben und Dübel
1 St. Baldachin, inkl. flex. Zuleitung 5x1,5

liefern, montieren und betriebsfertig anschließen.
Menge: 20,000 Stk

**01.02.9 Leuchtensystem bestehend aus:**
Leuchtensystem bestehend aus:

6 St. Anbauleuchten wie gemäß Position 1.2.6
1 St. Tragschienen, Länge 8 m, zur Aufnahme der
  Leuchten
6 St. Seilpendel bis 1,0 m Länge,
  inkl. Schrauben und Dübel
1 St. Baldachin, inkl. flex. Zuleitung 5x1,5

liefern, montieren und betriebsfertig anschließen.
Menge: 10,000 Stk

**01.02.10 Einbaudownlight,**
Einbaudownlight,
für geschnittene Deckenöffnung,
Reflektor silber,
opale Abdeckung,
für LED-Leuchtmittel,
2000 Lumen,
funkentstört, mit F-Zeichen,
einschl. Leuchtmittel,
elektronisches Vorschaltgerät,
Dimmbar mit DALI,
Ra 80,
50000 h, L80,
mind. 100 Lumen/ Watt,
als Einzelleuchte mit VDE-Zeichen,
Schutzklasse I, Schutzart IP 20,
liefern, montieren und betriebsfertig anschließen.

Angebotenes Fabrikat:

............................................
Menge: 20,000 St

**01.02.11 Einbaudownlight,**
Einbaudownlight,
für geschnittene Deckenöffnung,
Reflektor silber,
opale Abdeckung,
für LED-Leuchtmittel,
3000 Lumen,
funkentstört, mit F-Zeichen,
einschl. Leuchtmittel,
elektronisches Vorschaltgerät,
Dimmbar mit DALI,
Ra 80,
50000 h, L80,
mind. 100 Lumen/ Watt,
als Einzelleuchte mit VDE-Zeichen,
Schutzklasse I, Schutzart IP 20,
liefern, montieren und betriebsfertig anschließen.

Angebotenes Fabrikat:

............................................
Menge: 30,000 St

**01.02.12 Anbaudownlight,**
Anbaudownlight,
Reflektor silber,
opale Abdeckung,
für LED-Leuchtmittel,
1800 Lumen,
funkentstört, mit F-Zeichen,
einschl. Leuchtmittel,
Dimmbar mit DALI,
Ra 80,
50000 h, L80,
mind. 100 Lumen/ Watt,
elektronisches Vorschaltgerät,
als Einzelleuchte mit VDE-Zeichen,
Schutzklasse I, Schutzart IP 20,
liefern, montieren und betriebsfertig anschließen.

Angebotenes Fabrikat:

............................................
Menge: 10,000 St

**01.02.13 Anbaudownlight,**
Anbaudownlight,
Reflektor silber,
opale Abdeckung,
für LED-Leuchtmittel,
3100 Lumen,
funkentstört, mit F-Zeichen,
einschl. Leuchtmittel,
Dimmbar mit DALI,
Ra 80,
50000 h, L80,
mind. 100 Lumen/ Watt,
elektronisches Vorschaltgerät,
als Einzelleuchte mit VDE-Zeichen,
Schutzklasse I, Schutzart IP 20,
liefern, montieren und betriebsfertig anschließen.

Angebotenes Fabrikat:

............................................
Menge: 30,000 St

**01.02.14 Anbauleuchte für Decke und Wand,**
Anbauleuchte,
Lichtfarbe 4000K,
für Decke und Wand,
Abdeckwanne aus Kunststoff,
klar, IP 65,
für LED, 5500 Lumen,
50000 h, L80,
mind. 100 Lumen/ Watt,
funkentstört, mit F-Zeichen,
einschl. Leuchtmittel,
als Einzelleuchte mit VDE-Zeichen,
liefern, montieren und betriebsfertig anschließen.

Angebotenes Fabrikat:

....................................................
Menge: 10,000 St

**01.02.15 Anbauleuchte für Decke und Wand,**
Anbauleuchte,
Lichtfarbe 4000K,
für Decke und Wand,
Abdeckwanne aus Kunststoff,
opal, IP 40,
für LED, 3300 Lumen,
funkentstört, mit F-Zeichen,
einschl. Leuchtmittel,
Ra 80,
50000 h, L80,
mind. 100 Lumen/ Watt,
als Einzelleuchte mit VDE-Zeichen,
liefern, montieren und betriebsfertig anschließen.

Angebotenes Fabrikat:

....................................................
Menge: 5,000 St

**01.02.16 wie vor genannt, jedoch**
wie vor genannt, jedoch
abgehängt mit 2 Seilpendel bis 50 cm Länge.
Menge: 5,000 Stk

**01.02.17 Wandanbauleuchte rund, mit einer opalen Kunststoffabdeckung,**
Wandanbauleuchte rechteckig,
LED, 2500 Lumen,
funkentstört, mit F-Zeichen,
elektronisches Vorschaltgerät,
als Einzelleuchte mit VDE-Zeichen,
Schutzklasse I, Schutzart IP 20,
Ra 80
50000 h, L80
mind. 100 Lumen/ Watt
liefern, montieren und betriebsfertig anschließen.

Angebotenes Fabrikat:

.................................................
Menge: 20,000 St

**01.02.18 Lichtleiste mit einer opalen Abdeckung,**
Lichtleiste mit einer opalen Abdeckung,
25 W,
Länge 1,55 m,
LED, 3000 Lumen,
funkentstört, mit F-Zeichen,
elektronisches Vorschaltgerät,
als Einzelleuchte mit VDE-Zeichen,
Schutzklasse I, Schutzart IP 20,
Ra 80
50000 h, L80
mind. 100 Lumen/ Watt,
abgehängt an 2 Seilpendel bis ca. 20 cm Länge,
liefern, montieren und betriebsfertig anschließen.

Angebotenes Fabrikat:

.................................................
Menge: 50,000 St

**01.02.19 Baldachin für Deckemontage,**
Baldachin für Deckemontage,
Durchmesser 75 mm,
mit drei Dübelschrauben befestigen,
Farbe RAL 9010,
einschl. 5 St. Klemmen für Kabelsicherung,
liefern und montieren
Menge: 20,000 Stk

**01.02.20 Infrarot Licht & Präsenzmelder**
Infrarot Präsenzmelder für DALI-Lichtsteuerung

- Präsenzmelder mit rundem Erfassungsbereich
- Bedienung über Standarttaster
- Master/Slave Broadcastbetrieb möglich
- Nachlaufzeiten einstellbar bis 30 min.
- als Einbaugerät in eine u.P.-Dose
- Programmierbar über IPAD

Technische Daten:
Netzspannung:  220-240V AC
Kommunikation:  DALI
Reichweite:  Präsenz max. 8 x 8 m (64 m2)
Radial max. 8 x 8 m (64 m2)
Mechanisch einstellbar
Montagehöhe:  2,5  5m
Nachlaufzeit:  30Sec.  1h.
Montage:  Deckenmontage
Schutzart:  IP20
Farbe:  weiß

Liefern, montieren und programmieren
und Inbetriebnahme.

Angebotenes Fabrikat:

.......................................
Menge: 80,000 Stk

**01.02.21 LED-Tube als Ersatz für 1x58W EVG,**
LED-Tube als Ersatz für 1x58W EVG,
20 W,
liefern und in eine bauseitige Leuchten
einbauen.
Menge: 30,000 Stk

**01.02.22 LED-Tube als Ersatz für 1x36W EVG,**
LED-Tube als Ersatz für 1x36W EVG,
16 W,
liefern und in eine bauseitige Leuchten
einbauen.
Menge: 30,000 Stk

#### Bereich 01.03 Kabel und Leitungen

*Hinweis*
In den Kabeleinheitspreisen ist das Einführen
und Auflegen bzw. Anschließen der Kabel und Leitungen
in die Verteilungen, Installationsgeräte etc. sowie
das Verdrahten der Abzweigdosen mit einzurechnen.
Sämtliche Kabel und Leitungen sind am Anfang und am
Ende dauerhaft zu beschriften.
Eine besondere Vergütung erfolgt nicht.

**01.03.1 NYM-J 5x1,5**
Kunststoff-Mantelleitung NYM-J
5 x 1,5, Cu-Zahl 72,
auf vorhandene Kabelleiter oder -rinnen oder
in Kanäle / Rohr.
Menge: 2500,000 m

**01.03.2 NYM-J 5x1,5**
Kunststoff-Mantelleitung NYM-J
5 x 1,5, Cu-Zahl 72,
oberhalb von Zwischendecken mit serienmäßiger
Sammelbefestigung, einschl. der Sammelhalter.
Menge: 3500,000 m

**01.03.3 NYM-J 5x1,5**
Kunststoff-Mantelleitung NYM-J
5 x 1,5, Cu-Zahl 72,
mit Befestigungsschellen auf vorhandene Ankerschienen.
Menge: 400,000 m

**01.03.4 NYM-J 5x1,5**
Kunststoff-Mantelleitung NYM-J
5 x 1,5, Cu-Zahl 72,
in Schalung oder in Hohlräumen von zweischaligen
Rigips-Wänden.
Menge: 500,000 m

**01.03.5 NYM-J 5x1,5**
Kunststoff-Mantelleitung NYM-J
5 x 1,5, Cu-Zahl 72,
unter Putz, einschl. Fräsen in Mauerwerk.
Menge: 50,000 m

**01.03.6 Anschließen von Kabeln oder Leitungen**
Anschließen von Kabeln oder Leitungen
mit konzentrischem Leiter
an beigestellten Betriebsmitteln,
Querschnitt bis 5 x 2,5 mm2.
Einschl. der erforderlichen Kabelschuhe.
Menge: 5,000 St

**01.03.7 Prüfung Iso**
Prüfung des Isolationswiderstandes
nach VDE 0100 Teil 610,
an bauseitsvorhandenen Kabeln.
Ein Kabel bis 5x2,5 mm2.
Drehstromkreise gelten als ein Kabel.
Mit Erstellung eines Protokolles
in 3-facher Ausfertigung, sowie
allen Nebenarbeiten.
Menge: 10,000 St

**01.03.8 Prüfung Schleifen**
Prüfung des Schleifenwiderstandes
nach VDE 0100 Teil 610,
an bauseitsvorhandenen Kabeln.
Kabel bis 5x2,5 mm2.
Drehstromkreise gelten als ein Kabel.
Mit Erstellung eines Protokolles
in 3-facher Ausfertigung, sowie
allen Nebenarbeiten.
Menge: 10,000 St

**01.03.9 Lokalisieren von Endstromkreise in den Büro und**
Lokalisieren von Endstromkreise in den Büro und
Laborräume.
Es sind 2 Monteure für das Herausfinden eines
Endstromkreises zu kalkulieren. In diesen Räumen
sind die Endstromkreise bis 400 V zu lokalisieren.
In den EP sind die Nutzung von Funkgeräten,
das Besorgen der notwendigen Zugangsschlüssel sowie
das Auf- und Abschließen des Raumes einzurechnen.
Menge: 100,000 Stk

**01.03.10 Beschriftung bauseitige Schalter- und Steckdosen.**
Beschriftung bauseitige Schalter- und Steckdosen.
In den Einheitspreis ist pro Gerät die Stromkreisnummer
mit Angabe der Unterverteilungsnummer einzurechnen.
Das Beschriftungsband ist mit einem P-touch-Gerät
durchzuführen.
Menge: 100,000 Stk

**01.03.11 Schrumpfbare Verbindungsmuffen für 3-adrige Kunststoffkabel,**
Schrumpfbare Verbindungsmuffen
für 5-adrige Kunststoffkabel,
von 1,5 - 2,5 mm2,
liefern und fachgerecht montieren.
Menge: 5,000 St

**01.03.12 Schrumpfbare Verbindungsmuffen, für 5-adrige Kunststoffkabel,**
Schrumpfbare Verbindungsmuffen,
für 5-adrige Kunststoffkabel,
von 4 - 6 mm2,
liefern und fachgerecht montieren.
Menge: 5,000 St

**01.03.13 Metallsammelhalter für die Belegung mit**
Metallsammelhalter für die Belegung mit
30 NYM 3x1,5 mm², einschl. Befestigung mit
Metalldübel, liefern und montieren.
Mit Funktionserhalt E-30 nach DIN 4102-12.
Menge: 50,000 Stk

**01.03.14 Metallrohr für schwere Druckbeanspruchung,**
Metallrohr für schwere Druckbeanspruchung,
als ALU-Steckrohr, M 25,
Verlegung geschlossen einschl. Muffen und Bögen,
mit Abstandsschellen, max. Schellenabstand = 25facher
Rohrdurchmesser.
Menge: 10,000 m

**01.03.15 Metallrohr für schwere Druckbeanspruchung,**
Metallrohr für schwere Druckbeanspruchung,
als ALU-Steckrohr, M 32,
Verlegung geschlossen einschl. Muffen und Bögen,
mit Abstandsschellen, max. Schellenabstand = 25facher
Rohrdurchmesser.
Menge: 10,000 m

**01.03.16 Metallrohr für schwere Druckbeanspruchung,**
Metallrohr für schwere Druckbeanspruchung,
als ALU-Steckrohr, M 50,
Verlegung geschlossen einschl. Muffen und Bögen,
mit Abstandsschellen, max. Schellenabstand = 25facher
Rohrdurchmesser.
Menge: 10,000 m

**01.03.17 Chemischer Injektionsdübel,**
Chemischer Injektionsdübel,
für Beton gerissen oder ungerissen,
Haftbedingungen: Naß + Trocken,
Einschl. Ankerstangen, Bewehrungsstab,
Innengewindehülse, Auspressgerät,
Hammerlochbohrer, Mischer,
Kartuschenaufnehmer, Stauzapfen,
Verlängerungsschlauch
und notwendigem Zubehör
für Verarbeitung und Arbeitssschutz.

Angebotenes Fabrikat:

.......................................
Menge: 30,000 Stk

**01.03.18 Elektroinstallationskanal Leitungsführung H/B 19/33mm halogenfr.Kunststoff**
Elektroinstallationskanal DIN EN 50085-2-1 (VDE
0604-2-1) als Leitungsführungskanal, Außenmaße H/B
mind. 19/33 mm, aus Kunststoff, halogenfrei, einschl.
aller systembedingten Form- und Verbindungsstücke, auf
Beton. RAL 9010
Menge: 10,000 m
Zuordnung: 444

**01.03.19 Elektroinstallationskanal Leitungsführung H/B 19/33mm Stahl bandverz**
Elektroinstallationskanal DIN EN 50085-2-1 (VDE
0604-2-1) als Leitungsführungskanal, Außenmaße H/B
mind. 19/33 mm, aus bandverzinktem Stahl DIN EN 10346,
lackiert RAL 9010,
einschl. elektrisch dauerhaft leitfähiger Verbindung,
einschl. aller systembedingten Form- und
Verbindungsstücke, auf Beton.
Menge: 20,000 m
Zuordnung: 444

**01.03.20 Elektroinstallationskanal Leitungsführung H/B 19/33mm Stahl bandverz**
Elektroinstallationskanal DIN EN 50085-2-1 (VDE
0604-2-1) als Leitungsführungskanal, Außenmaße H/B
mind. 30/30 mm, aus bandverzinktem Stahl DIN EN 10346,
Farbe RAL 9010,
einschl. elektrisch dauerhaft leitfähiger Verbindung,
einschl. aller systembedingten Form- und
Verbindungsstücke, auf Beton.
Menge: 20,000 m
Zuordnung: 444

**01.03.21 Elektroinstallationskanal Leitungsführung H/B 40/57mm halogenfr.Kunststoff**
STLB-Bau 2014-04 053
Elektroinstallationskanal DIN EN 50085-2-1 (VDE
0604-2-1) als Leitungsführungskanal, Außenmaße H/B
mind. 40/57 mm, aus Kunststoff, halogenfrei, mit einem
Trennsteg, einschl. aller systembedingten Form- und
Verbindungsstücke, auf Beton.
Menge: 5,000 m
Zuordnung: 444

**01.03.22 Elektroinstallationskanal Leitungsführung H/B 40/57mm Stahl bandverz**
Elektroinstallationskanal DIN EN 50085-2-1 (VDE
0604-2-1) als Leitungsführungskanal, Außenmaße H/B
mind. 40/57 mm, aus bandverzinktem Stahl DIN EN 10346,
lackiert RAL 9010,
einschl. elektrisch dauerhaft leitfähiger Verbindung,
mit einem Trennsteg, einschl. aller systembedingten
Form- und Verbindungsstücke, auf Beton.
Menge: 30,000 m
Zuordnung: 444

**01.03.23 Elektroinstallationskanal Leitungsführung H/B 40/90mm halogenfr.Kunststoff**
STLB-Bau 2014-04 053
Elektroinstallationskanal DIN EN 50085-2-1 (VDE
0604-2-1) als Leitungsführungskanal, Außenmaße H/B
mind. 40/90 mm, aus Kunststoff, halogenfrei, mit einem
Trennsteg, einschl. aller systembedingten Form- und
Verbindungsstücke, auf Beton.
Menge: 10,000 m
Zuordnung: 444

**01.03.24 Elektroinstallationskanal Leitungsführung H/B 40/90mm Stahl bandverz**
Elektroinstallationskanal DIN EN 50085-2-1 (VDE
0604-2-1) als Leitungsführungskanal, Außenmaße H/B
mind. 40/90 mm, aus bandverzinktem Stahl DIN EN 10346,
lackiert RAL 9010,
einschl. elektrisch dauerhaft leitfähiger Verbindung,
mit einem Trennsteg, einschl. aller systembedingten
Form- und Verbindungsstücke, auf Beton.
Menge: 5,000 m
Zuordnung: 444

**01.03.25 Elektroinstallationskanal Leitungsführung H/B 60/110mm halogenfr.Kunststoff**
STLB-Bau 2014-04 053
Elektroinstallationskanal DIN EN 50085-2-1 (VDE
0604-2-1) als Leitungsführungskanal, Außenmaße H/B
mind. 60/110 mm, aus Kunststoff, halogenfrei, mit einem
Trennsteg, einschl. aller systembedingten Form- und
Verbindungsstücke, auf Beton.
Menge: 10,000 m
Zuordnung: 444

**01.03.26 Elektroinstallationskanal Leitungsführung H/B 60/110mm Stahl bandverz**
Elektroinstallationskanal DIN EN 50085-2-1 (VDE
0604-2-1) als Leitungsführungskanal, Außenmaße H/B
mind. 60/110 mm, aus bandverzinktem Stahl DIN EN 10346,
lackiert RAL 9010,
einschl. elektrisch dauerhaft leitfähiger Verbindung,
mit einem Trennsteg, einschl. aller systembedingten
Form- und Verbindungsstücke, auf Beton.
Menge: 5,000 m
Zuordnung: 444

**01.03.27 Elektroinstallationskanal Leitungsführung H/B 60/57mm halogenfr.Kunststoff**
STLB-Bau 2014-04 053
Elektroinstallationskanal DIN EN 50085-2-1 (VDE
0604-2-1) als Leitungsführungskanal, Außenmaße H/B
mind. 60/57 mm, aus Kunststoff, halogenfrei, mit einem
Trennsteg, einschl. aller systembedingten Form- und
Verbindungsstücke, auf Beton.
Menge: 10,000 m
Zuordnung: 444

**01.03.28 Elektroinstallationskanal Leitungsführung H/B 60/57mm Stahl bandverz**
Elektroinstallationskanal DIN EN 50085-2-1 (VDE
0604-2-1) als Leitungsführungskanal, Außenmaße H/B
mind. 60/57 mm, aus bandverzinktem Stahl DIN EN 10346,
lackiert RAL 9010,
einschl. elektrisch dauerhaft leitfähiger Verbindung,
mit einem Trennsteg, einschl. aller systembedingten
Form- und Verbindungsstücke, auf Beton.
Menge: 10,000 m
Zuordnung: 444

*Hinweis*
Bei den nachfolgenden Installationsgeräten ist jeweils
ein einheitliches schlagfestes Programm eines
Fabrikates zu verwenden.
Es sind Schalter und Steckdosen in reinweiß zu liefern.

Sämtliche Unterputzgeräte sind mit Abdeckplatten und
Abdeckrahmen zu liefern.
Die Geräte sind kompl. zu montieren, mit Schrauben
zu befestigen und betriebsfertig anzuschließen.

Vom Bieter wird das Fabrikat/Typ.:

 ....................................................

angeboten.

**01.03.29 Steckdose Unterputz**
Steckdose mit Schutzkontakt VDE 0620
in Unterputzausführung,
Standardausführung mit Abdeckung,
2polig 16 A, 250 V AC,
Anschlußklemmen als Verbindungsklemmen.
Mit Schrauben befestigen.
Menge: 5,000 St

**01.03.30 Steckdose Unterputz**
Steckdose mit Schutzkontakt VDE 0620
in Unterputzausführung,
mit Beschriftungsfeld, einschl. Beschriftung
nach Maßgabe der Bauleitung.
2polig 16 A, 250 V AC,
Anschlußklemmen als Verbindungsklemmen.
Mit Schrauben befestigen.
Menge: 5,000 St

**01.03.31 Steckdose Unterputz, Kinderschutz**
Steckdose mit Schutzkontakt VDE 0620
in Unterputzausführung,
mit Kinderschutz,
Standardausführung mit Abdeckung,
2polig 16 A, 250 V AC,
Anschlußklemmen als Verbindungsklemmen.
Mit Schrauben befestigen.
Menge: 5,000 St

**01.03.32 Steckdose Unterputz, Kinderschutz Beschriftung**
Steckdose mit Schutzkontakt VDE 0620
in Unterputzausführung,
mit Kinderschutz,
mit Beschriftungsfeld, einschl. Beschriftung
nach Maßgabe der Bauleitung,
2polig 16 A, 250 V AC,
Anschlußklemmen als Verbindungsklemmen.
Mit Schrauben befestigen.
Menge: 10,000 St

**01.03.33 Install.schalter Flächenschalter**
Installationsschalter VDE 0632
als Flächenschalter
in Unterputzausführung,
als Aus- und Wechselschalter 1polig 10 A, 250 V AC,
Mit Schrauben befestigen.
Menge: 5,000 St

**01.03.34 Install.schalter Flächenschalter**
Installationsschalter VDE 0632
als Flächenschalter
in Unterputzausführung,
als Serienschalter 1polig,
Mit Schrauben befestigen.
Menge: 2,000 St

**01.03.35 Install.taster Flächentaster**
Installationstaster VDE 0632
als Flächentaster
10 A, 250 V AC,
in Unterputzausführung,
Mit Schrauben befestigen.
Menge: 60,000 St

**01.03.36 Install.schalter Flächenschalter**
Installationsschalter VDE 0632
als Flächenschalter
in Unterputzausführung,
als Schlüssel-Jalousienschalter,
zum Einbau eines bauseits
vorhandenen Schließzylinders,
Mit Schrauben befestigen.
Menge: 5,000 St

**01.03.37 Install.schalter Flächenschalter**
Installationsschalter VDE 0632
als Flächenschalter
in Unterputzausführung,
als Ausschalter 1polig 10 A, 250 V AC,
mit eingebauter Kontrollampe.
Mit Schrauben befestigen.
Menge: 1,000 St

**01.03.38 wie vor genannt, jedoch als**
wie vor genannt, jedoch als
Blindabdeckung.
Menge: 30,000 Stk

**01.03.39 Geräte-Verb.dose Unterputz**
Geräte-Verbindungsdose DIN VDE 0606 als
Abzweig-Schalterdose DIN 49 073 aus Isolierstoff,
Innendurchmesser 58 mm, Tiefe 60 mm,
für Schraubbefestigung,
In Unterputzausführung.
Menge: 10,000 St

**01.03.40 Gerätedose in Hohlwänden**
Gerätedose DIN VDE 0606 als Unterputzdose
DIN 49 073 aus Isolierstoff,
für Schraubbefestigung,
Innendurchmesser 58 mm,
In Hohlwänden.
Menge: 10,000 St

**01.03.41 Gerätedose Kanal**
Gerätedose DIN VDE 0606 als Unterputzdose
DIN 49 073 aus Isolierstoff,
für Schraubbefestigung,
Innendurchmesser 58 mm,
in Brüstungskanal einbauen.
Menge: 30,000 St

**01.03.42 Gerätedose Kanal**
Gerätedose DIN VDE 0606 als Aufputzdose
DIN 49 073 aus Isolierstoff,
für Schraubbefestigung,
Innendurchmesser 58 mm,
auf Mauerwerk oder Beton montieren.
Menge: 20,000 St

**01.03.43 Verbindungsdose Aufputz**
Verbindungsdose DIN VDE 0606 aus Isolierstoff,
als Abzweigkasten,
Grundfläche bis 80 mm x 80 mm,
mit Schraubdeckel, Schutzart IP 20,
mit 6 Würgestutzen,
mit 5 Klemmen 4 mm2.
In Aufputzausführung.
Menge: 600,000 St

**01.03.44 Deckenverstärkung für eine akustische Deckenplatte**
Deckenverstärkung für eine akustische Deckenplatte
aus Seekiefer ca. 20 mm dicke,
62,5 x 62,5 cm,
mit einem Rundausschnitt bis 250 mm,
liefern und vor Ort einlegen.
Menge: 45,000 Stk

**01.03.45 Decken**
Öffnen und Schließen einer bauseits vorhandenen
OWA-Decke mit einer sichtbaren Tragschiene,
die Platten sind für die Dauer der Arbeiten zu
demontieren, in einem Raum nach Angabe der Bauleitung
zwischenzulagern und nach fertiger Arbeit wieder zu
montieren. Außerdem sind die Quertraversen der UK
auszubauen und zwischenzulagern, damit die Verkabelung
nicht über die Quertraversen mit hohen personellen
Aufwand gezogen werden müssen.
Die Plattengröße beträgt 120 cm x 30 cm,
diese Arbeiten sind mit Handschuhen gegen Verschmutzung
auszuführen.
Menge: 50,000 m2

**01.03.46 Klassenräume im Bereich des Arbeitsplatzes**
Klassenräume im Bereich des Arbeitsplatzes
mit Folie abdecken. Es sind ca. 20 m² Abdeckungsfläche
einzukalkulieren. Die Abdeckungsfolie kann nur für
einen Raum genutzt werden, danach ist die Folie zu
entsorgen.
Menge: 80,000 Stk

#### Bereich 01.04 Durchbrüche/Brandschutz

*Hinweis*
Der Anbieter ist verpflichtet, die sämtliche
Nachweise für die von ihm angebotenen
Brandschutzmaßnahmen vorzulegen.

Nachweise:
- DIN 4102
- Prüfzeugnis,
- Prüfbescheid
- allgemeine bauaufsichtliche Zulassung

Die Unterlagen und Nachweise sind in 3-facher
Ausfertigung zu liefern und Bestandteil
der Dokumentation.

**01.04.1 Brandschutzabschottung Leitungsanlagen flexibler Schott S90 Gebäude Decke D 250mm**
STLB-Bau 2014-04 047
Brandschutzabschottung an Kabel-/Leitungsanlagen als
flexibles Schott, mit allgemeinem bauaufsichtlichen
Prüfzeugnis/allgemeiner bauaufsichtlicher Zulassung,
Feuerwiderstandsklasse S 90 DIN 4102-9, im Gebäude,
Oberkante Abschottung über Gelände/Fußboden bis 3,5 m,
Decke aus Beton, Dicke 250 mm, eckiger Durchbruch,
Querschnitt über 0,1 bis 0,2 m2.
Menge: 2,000 St
Zuordnung: 444

**01.04.2 Brandschutzabschottung Leitungsanlagen flexibler Schott S90 Gebäude Decke D 250mm**
STLB-Bau 2014-04 047
Brandschutzabschottung an Kabel-/Leitungsanlagen als
flexibles Schott, mit allgemeinem bauaufsichtlichen
Prüfzeugnis/allgemeiner bauaufsichtlicher Zulassung,
Feuerwiderstandsklasse S 90 DIN 4102-9, im Gebäude,
Oberkante Abschottung über Gelände/Fußboden bis 3,5 m,
Decke aus Beton, Dicke 250 mm, eckiger Durchbruch,
Querschnitt über 0,2 bis 0,3 m2.
Menge: 2,000 St
Zuordnung: 444

**01.04.3 Brandschutzabschottung Leitungsanlagen flexibler Schott S90 Gebäude Decke D 250mm**
STLB-Bau 2014-04 047
Brandschutzabschottung an Kabel-/Leitungsanlagen als
flexibles Schott, mit allgemeinem bauaufsichtlichen
Prüfzeugnis/allgemeiner bauaufsichtlicher Zulassung,
Feuerwiderstandsklasse S 90 DIN 4102-9, im Gebäude,
Oberkante Abschottung über Gelände/Fußboden bis 3,5 m,
Decke aus Beton, Dicke 250 mm, runder Durchbruch,
Durchmesser über 150 bis 200 mm.
Menge: 2,000 St
Zuordnung: 444

**01.04.4 Brandschutzabschottung Leitungsanlagen flexibler Schott S90 Gebäude Wand D 360mm**
STLB-Bau 2014-04 047
Brandschutzabschottung an Kabel-/Leitungsanlagen als
flexibles Schott, mit allgemeinem bauaufsichtlichen
Prüfzeugnis/allgemeiner bauaufsichtlicher Zulassung,
Feuerwiderstandsklasse S 90 DIN 4102-9, im Gebäude,
Oberkante Abschottung über Gelände/Fußboden bis 3,5 m,
Wand aus Mauerwerk, Dicke 360 mm, runder Durchbruch,
Durchmesser über 100 bis 150 mm.
Menge: 2,000 St
Zuordnung: 444

**01.04.5 Brandschutzkissen**
Brandschutzkissen für die dauerhafte
Brandschottung von Deckenbohrungen,
mit 5 Kabeln (d= 30 mm)  belegt.
Öffnungsfläche max. DN 250,
Anwendungstemperatur von -20 - +40 grad
Ausdehnungsverhältnis 1:3

liefern und montieren.
Menge: 5,000 Stk

**01.04.6 Brandschutzkabelkanal Beflammung innen I30 B/H 250/120mm Gebäude**
STLB-Bau 2014-04 047
Brandschutzkabelkanal als selbsttragendes Fertigteil,
Beflammung von innen, rechteckig, mit allgemeinem
bauaufsichtlichen Prüfzeugnis, Feuerwiderstandsklasse I
30 DIN 4102-11, mit abnehmbarem Deckel, waagerecht,
Innenmaße B/H 250/120 mm, im Gebäude, Oberkante Kanal
über Gelände/Fußboden bis 3,5 m.
Menge: 5,000 m
Zuordnung: 444

**01.04.7 Deckendurchbruch Beton D 20-25cm bohren**
STLB-Bau 2014-04 051
Deckendurchbruch in Beton, Dicke über 20 bis 25 cm,
bohren, für Kabeldurchführungssystem,
Maße B/H in mm '
als Kernbohrung DN250'
.
Menge: 1,000 St
Zuordnung: 394

**01.04.8 Deckendurchbruch Beton D 20-25cm bohren**
STLB-Bau 2014-04 051
Deckendurchbruch in Beton, Dicke über 20 bis 25 cm,
bohren, für Kabeldurchführungssystem,
Maße B/H in mm '
als Kernbohrung DN 100'
.
Menge: 5,000 St
Zuordnung: 394

**01.04.9 Deckendurchbruch Beton D 20-25cm bohren**
STLB-Bau 2014-04 051
Deckendurchbruch in Beton, Dicke über 20 bis 25 cm,
bohren, für Kabeldurchführungssystem,
Maße B/H in mm '
als Kernbohrung DN 50'
.
Menge: 2,000 St
Zuordnung: 394

**01.04.10 Wanddurchbruch Beton D 25-36cm bohren**
STLB-Bau 2014-04 051
Wanddurchbruch in Beton, Dicke über 25 bis 36 cm,
bohren, für Kabeldurchführungssystem,
Maße B/H in mm '
als Kernbohrung DN 100'
.
Menge: 5,000 St
Zuordnung: 394

**01.04.11 Wanddurchbruch Mauerwerk D 25-36cm bohren**
STLB-Bau 2014-04 051
Wanddurchbruch in Mauerwerk, Dicke über 25 bis 36 cm,
bohren, für Kabeldurchführungssystem,
Maße B/H in mm
als Kernbohrung DN 100
.
Menge: 5,000 St
Zuordnung: 394

**01.04.12 Wanddurchbruch Mauerwerk D 25-36cm bohren**
STLB-Bau 2014-04 051
Wanddurchbruch in Mauerwerk, Dicke über 25 bis 36 cm,
bohren, für Kabeldurchführungssystem,
Maße B/H in mm
als Kernbohrung DN 250
.
Menge: 5,000 St
Zuordnung: 394

**01.04.13 Herst.Durchbr.**
Herstellen von Durchbrüchen
in Beton, bewehrt,
als Kernbohrung, Durchmesser 70 mm,
Wandstärke 24-30 cm,
anfallender Schutt wird Eigentum des AN und ist zu
beseitigen.
Menge: 5,000 St

**01.04.14 Herst.Durchbr.**
Herstellen von Wandschlitzen
in Beton, bewehrt,
Abmessungen Breite/Tiefe: 35 x 20 mm,
anfallender Schutt wird Eigentum des AN und ist zu
beseitigen.
Menge: 5,000 m

**01.04.15 Herst.Durchbr.**
Herstellen von Durchbrüchen
in Mauerwerk,
'als Bohrung, Durchmesser 50 mm',
Wanddicke über 20 bis 25 cm,
anfallender Schutt wird Eigentum des AN und ist zu
beseitigen.
Menge: 5,000 St

**01.04.16 Herst.Durchbr.**
Herstellen von Durchbrüchen
in Mauerwerk,
'als Bohrung, Durchmesser 50 mm',
Wanddicke über 25 bis 36 cm,
anfallender Schutt wird Eigentum des AN und ist zu
beseitigen.
Menge: 5,000 St

#### Bereich 01.05 Stundenlohnarbeiten/Gerüst/TÜV

*Hinweis*
Stundenlohnarbeiten
-------------------

Mit der Angebotsunterschrift erklärt der
Auftragnehmer gleichzeitig, daß die
Verrechnungssätze für Stundenlohnarbeiten
unter Beachtung der preisrechtlichen
Vorschriften ermittelt wurden und unabhängig
von der Anzahl der abzurechnenden Stunden
gelten.

In den Stundenverrechnungssätzen der
Stundenlohnarbeiten sind außer den Lohn-
und Gehaltsanteilen die Sozialversicherungsbeiträge, die Vermögenswirksamen Leistungen
sowie sämtliche Lohn- und Gehaltsnebenkosten
enthalten.

Die nachfolgend aufgestellten Stundenlohnarbeiten
sind für nicht vorhersehbare Arbeiten gedacht.
Diese dürfen nur nach besonderer Aufforderung
seitens des AG oder der Nutzer aufgenommen
werden.

**01.05.1 Obermonteurstunden**
Menge: 15,000 St

**01.05.2 Monteurstunden**
Menge: 20,000 St

**01.05.3 Helferstunden**
Menge: 20,000 St

**01.05.4 Bestandspläne**
Bestandspläne
---------------------------

Bei Endabnahme der Baumaßnahme hat der
Auftragnehmer für die Elektroeinrichtung
Unterlagen zur Verfügung zu stellen.

Die Bestandsunterlagen sind gemäß dem Pflichtenheft
zu erstellen. Das Pflichtenheft muss im Internet,
auf der Homepage der Kreisverwaltung Mainz-Bingen,
eingesehen und heruntergeladen werden.

Hierzu gehören folgende Unterlagen:

Installationspläne
Stromlaufpläne
Systempläne
Datenblatt für jedes Bauteil
(Leuchten, Schalter etc. ca. 50 Stück)
Klemmpläne
Betriebsanweisungen
Wartungsvorschriften

Folgende Prüfungen sind durchzuführen
und zu protokolieren:

1. Messung des Isolationswiderstandes
  für jeden Stromkreis.
2. Messung der Fehlerspannung bei FI-
  Anwendung.
3. Betätigung der Prüfeinrichtung bei
  FI-Anwendung.
4. Messung des Erdungswiderstandes.
5. Messung des Schleifenwiderstandes

VDE-Errichterbescheinigung
Brandschutzzertifikat nach DIN 4102

Die Unterlagen sind 3-fach
dem Auftraggeber in Ordnern zu übergeben.
Menge: 1,000 psch

**01.05.5 Gerüst**
Fahrbares Rollgerüst für eine Montagehöhe von 5.00 m.
Das Gerüst/Hebebühne muß den neuesten Unfallverhütungsvorschriften entsprechen.
Das Aufbauen, Vorhalten für die gesamte
Demontage- und Montagezeit sowie dem Abbauen
ist in den Einheitspreis einzurechnen.
Menge: 1,000 psch

**01.05.6 Gerüst**
Fahrbares Rollgerüst für eine Montagehöhe von 6.00 m.
Das Gerüst/Hebebühne muß den neuesten Unfallverhütungsvorschriften entsprechen.
Das Aufbauen, Vorhalten für die gesamte
Demontage- und Montagezeit sowie dem Abbauen
ist in den Einheitspreis einzurechnen.
Menge: 1,000 psch

USt %: 19,00
